# Xarxa de petita evacuació, encastada

- Propietat de l'arxiu: CYPE INGENIEROS, S.A.
- Format: FIEBDC-3/2002
- Divisa: EUR
- Costos indirectes: 3.00 %
- IVA: 21.00 %

## I Instal·lacions

### IS Evacuació d'aigües

#### ISD Derivacions individuals

**ISD005** m Xarxa de petita evacuació, encastada.
Xarxa de petita evacuació, encastada, formada per tub de PVC, sèrie B, de 32 mm de diàmetre i 3 mm de gruix, que connecta l'aparell amb la baixant, el col·lector o el caixa sifònica; unió enganxada amb adhesiu. Inclús líquid netejador, adhesiu per a tubs i accessoris de PVC, material auxiliar para muntatge i subjecció a l'obra, accessoris i peces especials.
Inclou: Replanteig del recorregut de la canonada i de la situació dels elements de subjecció. Presentació de tubs. Fixació del material auxiliar per a muntatge i subjecció a l'obra. Muntatge, connexionat i comprovació del seu correcte funcionament. Realització de proves de servei.
Criteri d'amidament de projecte: Longitud mesurada segons documentació gràfica de Projecte.
Criteri de mesura d'obra: Es mesurarà la longitud realment executada segons especificacions de Projecte.

| Codi | Ut | Descripció | Rendiment | Preu | Import |
|---|---|---|---|---|---|
| mt36tit400a | U | Material auxiliar per a muntatge i subjecció a l'obra de les canonades de PVC, sèrie B, de 32 mm de diàmetre. (material) | 1.000 | 0.20 | 0.20 |
| mt36tit010ac | m | Tub de PVC, sèrie B, de 32 mm de diàmetre i 3 mm de gruix, segons UNE-EN 1329-1, amb el preu incrementat el 10% en concepte d'accessoris i peces especials. (material) | 1.050 | 1.44 | 1.51 |
| mt11var009 | l | Líquid netejador per enganxat mitjançant adhesiu de tubs i accessoris de PVC. (material) | 0.020 | 38.72 | 0.77 |
| mt11var010 | l | Adhesiu per tubs i accessoris de PVC. (material) | 0.010 | 49.36 | 0.49 |
| mo008 | h | Oficial 1ª lampista. (mà d'obra) | 0.083 | 31.79 | 2.64 |
| mo107 | h | Ajudant lampista. (mà d'obra) | 0.041 | 27.36 | 1.12 |
| % | % | Costos directes complementaris | 2 % | 6.73 | 0.13 |
|  |  | Costos directes |  |  | 6.86 |
