# Punt d'omplert

- Propietat de l'arxiu: CYPE Ingenieros S.A.
- Format: FIEBDC-3/2016
- Programa: Generador de preus de la construcció. CYPE Ingenieros, S.A.
- Data: 27/10/2025
- Divisa: EUR
- Costos indirectes: 3 %
- IVA: 21 %

## I Instal·lacions

### IC Calefacció, refrigeració, climatització i A.C.S.

#### ICS Sistemes de conducció d'aigua

**ICS005** U Punt d'omplert.
Punt d'omplert de xarxa de distribució d'aigua, per a sistema de calefacció, format per 2 m de tub de polietilè reticulat (PE-Xa), amb barrera d'oxigen (EVOH), de 16 mm de diàmetre exterior i 2 mm de gruix, PN=6 atm, subministrat en rotllos, col·locat superficialment, amb aïllament mitjançant camisa aïllant flexible d'escuma elastomèrica, vàlvules de tall, filtre retenidor de residus, comptador d'aigua i vàlvula de retenció. Inclús material auxiliar para muntatge i subjecció a l'obra, accessoris i peces especials.
Inclou: Replanteig. Col·locació i fixació. Col·locació de l'aïllament. Realització de proves de servei.
Criteri d'amidament de projecte: Nombre d'unitats previstes, segons documentació gràfica de Projecte.
Criteri de mesura d'obra: Es mesurarà el nombre d'unitats realment executades segons especificacions de Projecte.

| Codi | Ut | Descripció | Rendiment | Preu | Import |
|---|---|---|---|---|---|
| mt37tpu413a | U | Material auxiliar per a muntatge i subjecció a l'obra de les canonades de polietilè reticulat (PE-Xa) amb barrera d'oxigen (EVOH), de 16 mm de diàmetre exterior. (material) | 2 | 0.16 | 0.320 |
| mt37tpu013ae | m | Tub de polietilè reticulat (PE-Xa), amb barrera d'oxigen (EVOH), de 16 mm de diàmetre exterior i 2 mm de gruix, PN=6 atm, subministrat en rotllos, segons UNE-EN ISO 15875-2, amb el preu incrementat el 20% en concepte d'accessoris i peces especials. (material) | 2 | 3.74 | 7.480 |
| mt37sve010b | U | Vàlvula d'esfera de llautó niquelat per roscar de 1/2". (material) | 2 | 4.95 | 9.900 |
| mt37www060b | U | Filtre retenidor de residus de llautó, amb tamís d'acer inoxidable amb perforacions de 0,4 mm de diàmetre, amb rosca de 1/2", per a una pressió màxima de treball de 16 bar i una temperatura màxima de 110°C. (material) | 1 | 4.21 | 4.210 |
| mt37cic020a | U | Comptador d'aigua freda, per roscar, de 1/2" de diàmetre. (material) | 1 | 36.05 | 36.050 |
| mt37svr010a | U | Vàlvula de retenció de llautó per roscar de 1/2". (material) | 1 | 4.3 | 4.300 |
| mt17coe050bc | m | Camisa aïllant d'escuma elastomèrica, de 16 mm de diàmetre interior i 22,0 mm de gruix (equivalent a 25,0 mm de RITE IT 1.2.4.2) mm de gruix, a força de cautxú sintètic flexible, d'estructura cel·lular tancada. (material) | 2 | 6.8 | 13.600 |
| mt17coe110 | l | Adhesiu per camisa aïllant elastomèrica. (material) | 0.05 | 19.01 | 0.951 |
| mo004 | h | Oficial 1ª calefactor. (mà d'obra) | 0.544 | 30.63 | 16.663 |
| mo103 | h | Ajudant calefactor. (mà d'obra) | 0.544 | 26.36 | 14.340 |
| % | % | Costos directes complementaris | 2 % | 107.814 | 2.156 |
|  |  | Costos directes |  |  | 109.970 |

Residus:
- col·locació: mt37tpu013ae; factor de residu 0.0165
- col·locació: mt17coe050bc; factor de residu 0.0675535

## Recursos

**mt37tpu013ae** m Tub de polietilè reticulat (PE-Xa)
Dades tècniques: Cost energètic 9.930 MJ; Emissió de CO2 0.304 kg; Codi LER 17 02 03; Massa de l'element 0.076 kg; Volum 0.000127 m3
Residus:
- embalatge: re150101 Envasos de paper i cartró. (component de residu); rendiment 0.005 kg; Codi LER 15 01 01; Massa de l'element 1 kg; Volum 0.001333 m3
- embalatge: re170201 Fusta. (component de residu); rendiment 0.015 kg; Codi LER 17 02 01; Massa de l'element 1 kg; Volum 0.000909 m3
- embalatge: re170203 Plàstic. (component de residu); rendiment 0.001 kg; Codi LER 17 02 03; Massa de l'element 1 kg; Volum 0.001667 m3

**mt37sve010b** U Vàlvula d'esfera de llautó niquelat per roscar de 1/2"
Dades tècniques: Cost energètic 509.569 MJ; Emissió de CO2 34.281 kg
Residus:
- embalatge: re150101 Envasos de paper i cartró; rendiment 0.072 kg

**mt37www060b** U Filtre retenidor de residus de llautó
Dades tècniques: Cost energètic 320.839 MJ; Emissió de CO2 22.775 kg
Residus:
- embalatge: re150101 Envasos de paper i cartró; rendiment 0.072 kg

**mt37svr010a** U Vàlvula de retenció de llautó per roscar de 1/2"
Dades tècniques: Cost energètic 625.531 MJ; Emissió de CO2 42.069 kg
Residus:
- embalatge: re150101 Envasos de paper i cartró; rendiment 0.072 kg

**mt17coe050bc** m Camisa aïllant d'escuma elastomèrica
Dades tècniques: Cost energètic 3.141 MJ; Emissió de CO2 0.138 kg; Codi LER 17 02 03; Massa de l'element 0.0327 kg; Volum 0.000054 m3
Residus:
- embalatge: re170203 Plàstic; rendiment 0.002 kg
