# Canonada multicapa de polipropilè copolímer random resistent a la temperatura/polipropilè copolímer random resistent a la temperatura amb fibra de vidre/polipropilè copolímer random resistent a la

- Propietat de l'arxiu: CYPE Ingenieros S.A.
- Format: FIEBDC-3/2016
- Programa: Generador de preus de la construcció. CYPE Ingenieros, S.A.
- Data: 27/10/2025
- Divisa: EUR
- Costos indirectes: 3 %
- IVA: 21 %

## I Instal·lacions

### IH Canonades per a fluids

#### IHM Canonades multicapa

**IHM431** m Canonada multicapa de polipropilè copolímer random resistent a la temperatura/polipropilè copolímer random resistent a la temperatura amb fibra de vidre/polipropilè copolímer random resistent a la temperatura (PP-RCT/PP-RCT amb fibra de vidre/PP-RCT), "ABN PIPE SYSTEMS".
Canonada formada per tub multicapa de polipropilè copolímer random resistent a la temperatura amb un bon comportament a pressions elevades/polipropilè copolímer random resistent a la temperatura amb un bon comportament a pressions elevades amb fibra de vidre/polipropilè copolímer random resistent a la temperatura amb un bon comportament a pressions elevades (PP-RCT RP/PP-RCT RP amb fibra de vidre/PP-RCT RP), amb barrera estructural a l'oxigen, lliure de halògens, sistema Instal CT Faser RD, SDR7,4, sèrie 3,2, "ABN PIPE SYSTEMS", de 20 mm de diàmetre exterior i 2,8 mm de gruix. Instal·lació en superfície. Inclús material auxiliar para muntatge i subjecció a l'obra, accessoris i peces especials.
Inclou: Replanteig. Col·locació i fixació de tubs, accessoris i peces especials. Realització de proves de servei.
Criteri d'amidament de projecte: Longitud mesurada segons documentació gràfica de Projecte.
Criteri de mesura d'obra: Es mesurarà la longitud realment executada segons especificacions de Projecte.

| Codi | Ut | Descripció | Rendiment | Preu | Import |
|---|---|---|---|---|---|
| mt37abn410w | U | Material auxiliar per a muntatge i subjecció a l'obra de les canonades de polipropilè copolímer random resistent a la temperatura amb un bon comportament a pressions elevades/polipropilè copolímer random resistent a la temperatura amb un bon comportament a pressions elevades amb fibra de vidre/polipropilè copolímer random resistent a la temperatura amb un bon comportament a pressions elevades (PP-RCT RP/PP-RCT RP amb fibra de vidre/PP-RCT RP), amb barrera estructural a l'oxigen, lliure de halògens, sistema Instal CT Faser RD, SDR7,4, sèrie 3,2, "ABN PIPE SYSTEMS", de 20 mm de diàmetre exterior. (material) | 1 | 0.13 | 0.130 |
| mt37abn010wg | m | Tub multicapa de polipropilè copolímer random resistent a la temperatura amb un bon comportament a pressions elevades/polipropilè copolímer random resistent a la temperatura amb un bon comportament a pressions elevades amb fibra de vidre/polipropilè copolímer random resistent a la temperatura amb un bon comportament a pressions elevades (PP-RCT RP/PP-RCT RP amb fibra de vidre/PP-RCT RP), amb barrera estructural a l'oxigen, lliure de halògens, sistema Instal CT Faser RD, SDR7,4, sèrie 3,2, "ABN PIPE SYSTEMS", de 20 mm de diàmetre exterior i 2,8 mm de gruix, segons UNE-EN ISO 15874-2 i AENOR RP 01.78, amb capa exterior resistent als raigs UV, de color gris RAL 9006 amb bandes de color blanc RAL 9003 i capa interior resistent als processos de desinfecció amb protecció enfront de les incrustacions i tractament antimicrobià de color blanc RAL 9003, subministrat en barres de 4 m de longitud, amb el preu incrementat el 30% en concepte d'accessoris i peces especials. (material) | 1 | 3.3 | 3.300 |
| mo008 | h | Oficial 1ª lampista. (mà d'obra) | 0.051 | 30.63 | 1.562 |
| mo107 | h | Ajudant lampista. (mà d'obra) | 0.051 | 26.36 | 1.344 |
| % | % | Costos directes complementaris | 2 % | 6.336 | 0.127 |
|  |  | Costos directes |  |  | 6.463 |

Residus:
- col·locació: mt37abn010wg; factor de residu 0.0275

## Recursos

**mt37abn010wg** m Tub multicapa de polipropilè copolímer random resistent a la temperatura amb un bon comportament a pressions
Dades tècniques: Cost energètic 13.940 MJ; Emissió de CO2 0.437 kg; Codi LER 17 02 03; Massa de l'element 0.15 kg; Volum 0.00025 m3
